# Videotechnik LZ Würzburg
Angebotsaufforderung (GAEB DA XML 3.2, DA83)
Projekt: 810GW2
Währung: EUR
Nebenangebote zugelassen: ja
Auftraggeber: WSA Main, Standort Schweinfurt, Mainberger Straße 8, 97422 Schweinfurt, Telefon 09721 206-0, E-Mail wsa-main@wsv.bund.de
Erstellt mit: GXML Toolbox V3.3 R20210630, iTWO_64 V10.0.894, 09.07.2026

## 1 Videotechnik LZ Würzburg
Datum: 09.07.2026

### Abschnitt 0 Schleuse Erlabrunn

#### Unterabschnitt 0.1 Kameratechnik örtlich

**0.1.10 Kamera fest montiert**
Wie in Abschnitt 4.3.2.1 der Leistungsbeschreibung beschrieben
Menge: 2,000 St

**0.1.20 Kamera mit Schwenk-Neige-Kopf und Scheibenwischer**
Wie in Abschnitt 4.3.2.2 der Leistungsbeschreibung beschrieben
Menge: 5,000 St

**0.1.30 Kamerasystemkabel**
Wie in Abschnitt 4.3.2.3 der Leistungsbeschreibung beschrieben
Menge: 600,000 m

**0.1.40 Kameraanschlusskasten für drei Kameras**
Wie in Abschnitt 4.3.2.4 der Leistungsbeschreibung beschrieben
Menge: 2,000 St

#### Unterabschnitt 0.2 Zentralentechnik örtlich

**0.2.10 Videoschrankausstattung**
Wie in Abschnitt 4.3.2.5 der Leistungsbeschreibung beschrieben
Menge: 1,000 St

**0.2.20 Steuerungssystem**
Wie in Abschnitt 4.3.2.6 der Leistungsbeschreibung beschrieben
Menge: 1,000 St

**0.2.30 Fernbedieneinrichtung**
Wie in Abschnitt 4.3.2.7 der Leistungsbeschreibung beschrieben
Menge: 1,000 St

**0.2.40 Systemprogrammierung**
Wie in Abschnitt 4.3.2.8 der Leistungsbeschreibung beschrieben
Menge: 1,000 St

**0.2.50 Übertragung zum Steuerstand**
Wie in Abschnitt 4.3.2.9 der Leistungsbeschreibung beschrieben
Menge: 1,000 St

**0.2.60 Intelligente Umschalteinrichtung mit Visualisierung**
Wie in Abschnitt 4.3.2.10 der Leistungsbeschreibung beschrieben
Menge: 1,000 St

**0.2.70 Switch zur örtlichen LAN Verbindung**
Wie in Abschnitt 4.3.2.12 der Leistungsbeschreibung beschrieben
Menge: 1,000 St

**0.2.80 Örtlicher Panel-PC, inkl. Kabel**
Wie in Abschnitt 4.3.2.19 der Leistungsbeschreibung beschrieben.
Menge: 2,000 St

#### Unterabschnitt 0.3 Montage, Konfiguration, Inbetriebnahme

**0.3.10 Montage der Übertragungskomponenten**
*** Pauschalposition
Wie in Abschnitt 4.3.2.13 der Leistungsbeschreibung beschrieben
Menge: 1,000 Psch

**0.3.20 Konfiguration**
*** Pauschalposition
Wie in Abschnitt 4.3.2.14 der Leistungsbeschreibung beschrieben
Menge: 1,000 Psch

**0.3.30 Abgleich und Inbetriebnahme**
*** Pauschalposition
Wie in Abschnitt 4.3.2.15 der Leistungsbeschreibung beschrieben
Menge: 1,000 Psch

**0.3.40 Einweisungen**
*** Pauschalposition
Wie in Abschnitt 4.3.2.16 der Leistungsbeschreibung beschrieben
Menge: 1,000 Psch

**0.3.50 Montage der Kameras und Videoanlagen**
*** Pauschalposition
Wie in Abschnitt 4.3.2.17 der Leistungsbeschreibung beschrieben.
Menge: 1,000 Psch

**0.3.60 Tausch der Videoanzeigen örtlich**
*** Pauschalposition
Wie in Abschnitt 4.3.2.19 der Leistungsbeschreibung beschrieben, zwei Panel-PC, Kabel. betriebsfertig montiert.
Menge: 1,000 Psch

**0.3.70 Demontage alter Videoanlage**
*** Pauschalposition
Wie in Abschnitt 4.3.2.18 der Leistungsbeschreibung beschrieben
Menge: 1,000 Psch

### Abschnitt 1 Schleuse Würzburg

#### Unterabschnitt 1.1 Kameratechnik örtlich

**1.1.10 Kamera fest montiert**
Wie in Abschnitt 4.3.2.1 der Leistungsbeschreibung beschrieben
Menge: 2,000 St

**1.1.20 Kamera mit Schwenk-Neige-Kopf und Scheibenwischer**
Wie in Abschnitt 4.3.2.2 der Leistungsbeschreibung beschrieben
Menge: 5,000 St

**1.1.25 Kamera mit Schwenk-Neige-Kopf und Scheibenwischer**
Wie in Abschnitt 4.3.2.2 der Leistungsbeschreibung beschrieben, montiert auf dem Dach des Heizkraftwerkes.
Menge: 2,000 St

**1.1.30 Kamerasystemkabel**
Wie in Abschnitt 4.3.2.3 der Leistungsbeschreibung beschrieben
Menge: 700,000 m

**1.1.40 Kameraanschlusskasten für drei Kameras**
Wie in Abschnitt 4.3.2.4 der Leistungsbeschreibung beschrieben
Menge: 3,000 St

**1.1.50 Kameraanschlusskasten im Heizkraftwerk**
Wie in Abschnitt 4.3.2.4 der Leistungsbeschreibung beschrieben
Menge: 1,000 St

**1.1.60 Kamerasystemkabel im Heizkraftwerk**
Wie in Abschnitt 4.3.2.3 der Leistungsbeschreibung beschrieben, mit Zugentlastung und Kantenschutz.
Menge: 100,000 m

**1.1.70 Gerüst im Heizkraftwerk**
*** Pauschalposition
Wie in Abschnitt 4.3.2.24 der Leistungsbeschreibung beschrieben
Menge: 1,000 Psch

#### Unterabschnitt 1.2 Zentralentechnik örtlich

**1.2.10 Videoschrankausstattung**
Wie in Abschnitt 4.3.2.5 der Leistungsbeschreibung beschrieben
Menge: 1,000 St

**1.2.20 Steuerungssystem**
Wie in Abschnitt 4.3.2.6 der Leistungsbeschreibung beschrieben
Menge: 1,000 St

**1.2.30 Fernbedieneinrichtung**
Wie in Abschnitt 4.3.2.7 der Leistungsbeschreibung beschrieben
Menge: 1,000 St

**1.2.40 Systemprogrammierung**
Wie in Abschnitt 4.3.2.8 der Leistungsbeschreibung beschrieben
Menge: 1,000 St

**1.2.50 Übertragung zum Steuerstand**
Wie in Abschnitt 4.3.2.9 der Leistungsbeschreibung beschrieben
Menge: 1,000 St

**1.2.70 Switch zur örtlichen LAN Verbindung**
Wie in Abschnitt 4.3.2.12 der Leistungsbeschreibung beschrieben
Menge: 1,000 St

**1.2.80 Örtlicher Panel-PC, inkl. Kabel**
Wie in Abschnitt 4.3.2.19 der Leistungsbeschreibung beschrieben.
Menge: 9,000 St

#### Unterabschnitt 1.3 Montage, Konfiguration, Inbetriebnahme

**1.3.10 Montage der Übertragungskomponenten**
*** Pauschalposition
Wie in Abschnitt 4.3.2.13 der Leistungsbeschreibung beschrieben
Menge: 1,000 Psch

**1.3.20 Konfiguration**
*** Pauschalposition
Wie in Abschnitt 4.3.2.14 der Leistungsbeschreibung beschrieben
Menge: 1,000 Psch

**1.3.30 Abgleich und Inbetriebnahme**
*** Pauschalposition
Wie in Abschnitt 4.3.2.15 der Leistungsbeschreibung beschrieben
Menge: 1,000 Psch

**1.3.40 Einweisungen**
*** Pauschalposition
Wie in Abschnitt 4.3.2.16 der Leistungsbeschreibung beschrieben
Menge: 1,000 Psch

**1.3.50 Montage der Kameras und Videoanlagen**
*** Pauschalposition
Wie in Abschnitt 4.3.2.17 der Leistungsbeschreibung beschrieben
Menge: 1,000 Psch

**1.3.55 Montage der Kameras auf dem Heizkraftwerk**
*** Pauschalposition
Wie in Abschnitt 4.3.2.17 der Leistungsbeschreibung beschrieben
Menge: 1,000 Psch

**1.3.60 Tausch der Videoanzeigen örtlich**
*** Pauschalposition
Wie in Abschnitt 4.3.2.19 der Leistungsbeschreibung beschrieben, neun Panel-PC, Kabel. betriebsfertig montiert.
Menge: 1,000 Psch

**1.3.70 Demontage alter Videoanlage**
*** Pauschalposition
Wie in Abschnitt 4.3.2.18 der Leistungsbeschreibung beschrieben
Menge: 1,000 Psch

### Abschnitt 2 Schleuse Randersacker

#### Unterabschnitt 2.1 Kameratechnik örtlich

**2.1.10 Kamera fest montiert**
Wie in Abschnitt 4.3.2.1 der Leistungsbeschreibung beschrieben
Menge: 3,000 St

**2.1.20 Kamera mit Schwenk-Neige-Kopf und Scheibenwischer**
Wie in Abschnitt 4.3.2.2 der Leistungsbeschreibung beschrieben
Menge: 5,000 St

**2.1.30 Kamerasystemkabel**
Wie in Abschnitt 4.3.2.3 der Leistungsbeschreibung beschrieben
Menge: 660,000 m

**2.1.40 Kameraanschlusskasten für drei Kameras**
Wie in Abschnitt 4.3.2.4 der Leistungsbeschreibung beschrieben
Menge: 3,000 St

#### Unterabschnitt 2.2 Zentralentechnik örtlich

**2.2.10 Videoschrankausstattung**
Wie in Abschnitt 4.3.2.5 der Leistungsbeschreibung beschrieben
Menge: 1,000 St

**2.2.20 Steuerungssystem**
Wie in Abschnitt 4.3.2.6 der Leistungsbeschreibung beschrieben
Menge: 1,000 St

**2.2.30 Fernbedieneinrichtung**
Wie in Abschnitt 4.3.2.7 der Leistungsbeschreibung beschrieben
Menge: 1,000 St

**2.2.40 Systemprogrammierung**
Wie in Abschnitt 4.3.2.8 der Leistungsbeschreibung beschrieben
Menge: 1,000 St

**2.2.50 Übertragung zum Steuerstand**
Wie in Abschnitt 4.3.2.9 der Leistungsbeschreibung beschrieben
Menge: 1,000 St

**2.2.60 Intelligente Umschalteinrichtung mit Visualisierung**
Wie in Abschnitt 4.3.2.10 der Leistungsbeschreibung beschrieben
Menge: 1,000 St

**2.2.70 Switch zur örtlichen LAN Verbindung**
Wie in Abschnitt 4.3.2.12 der Leistungsbeschreibung beschrieben
Menge: 1,000 St

**2.2.80 Örtlicher Panel-PC, inkl. Kabel**
Wie in Abschnitt 4.3.2.19 der Leistungsbeschreibung beschrieben.
Menge: 2,000 St

#### Unterabschnitt 2.3 Montage, Konfiguration, Inbetriebnahme

**2.3.10 Montage der Übertragungskomponenten**
*** Pauschalposition
Wie in Abschnitt 4.3.2.13 der Leistungsbeschreibung beschrieben
Menge: 1,000 Psch

**2.3.20 Konfiguration**
*** Pauschalposition
Wie in Abschnitt 4.3.2.14 der Leistungsbeschreibung beschrieben
Menge: 1,000 Psch

**2.3.30 Abgleich und Inbetriebnahme**
*** Pauschalposition
Wie in Abschnitt 4.3.2.15 der Leistungsbeschreibung beschrieben
Menge: 1,000 Psch

**2.3.40 Einweisungen**
*** Pauschalposition
Wie in Abschnitt 4.3.2.16 der Leistungsbeschreibung beschrieben
Menge: 1,000 Psch

**2.3.50 Montage der Kameras und Videoanlagen**
*** Pauschalposition
Wie in Abschnitt 4.3.2.17 der Leistungsbeschreibung beschrieben
Menge: 1,000 Psch

**2.3.60 Tausch der Videoanzeigen örtlich**
*** Pauschalposition
Wie in Abschnitt 4.3.2.19 der Leistungsbeschreibung beschrieben, zwei Panel-PC, Kabel. betriebsfertig montiert.
Menge: 1,000 Psch

**2.3.70 Demontage alter Videoanlagen**
*** Pauschalposition
Wie in Abschnitt 4.3.2.18 der Leistungsbeschreibung beschrieben
Menge: 1,000 Psch

### Abschnitt 4 Leitzentrale Würzburg

#### Unterabschnitt 4.1 Zentralentechnik

**4.1.10 Fernbedieneinrichtung**
Wie in Abschnitt 4.3.2.7 der Leistungsbeschreibung beschrieben
Menge: 2,000 St

**4.1.20 Systemprogrammierung**
Wie in Abschnitt 4.3.2.8 der Leistungsbeschreibung beschrieben.
Menge: 2,000 St

**4.1.30 Switch, LAN Verbindung**
Wie in Abschnitt 4.3.3.2  der Leistungsbeschreibung beschrieben.
Menge: 2,000 St

**4.1.40 Sieben Panel-PC, inkl. Kabel,**
Wie in Abschnitt 4.3.2.19 der Leistungsbeschreibung beschrieben. Ausstattung für den Pult Erlabrunn in der LZ.
Menge: 1,000 St

**4.1.45 Sieben Panel-PC, inkl. Kabel**
Wie in Abschnitt 4.3.2.19 der Leistungsbeschreibung beschrieben. Ausstattung für den Pult Randersacker in der LZ.
Menge: 1,000 St

**4.1.50 Tausch der Panel-PC**
Wie in Abschnitt 4.3.3.1 der Leistungsbeschreibung beschrieben. Hier ist einzurechnen, alle notwendigen Arbeiten, um die Anlage an den Pulten Erlabrunn und Randersacker zu monitieren und betriebsfertig anzuschließen, beide Pulte zusammen.
Menge: 1,000 St

**4.1.70 Inbetriebnahme aller Panel-PCs an den zwei Fernsteuerpulten**
Wie in Abschnitt 4.3.2.19 der Leistungsbeschreibung beschrieben. Hierin sind alle Tätigkeiten einzurechnen, dass die  Panel-PC an den Pulten Erlabrunn und Randeracker in Betrieb genommen werden können. Hier ist ebenfalls zu berücksichtigen, dass der Bauablauf die Umrüstung in der Sperre 2027 erfordert.
Menge: 1,000 St

**4.1.80 Privatzoneneinstellung je Schwenkkamera**
Je Schleuse sind alle Bereich je Schwenkkamera mit dem AG zu begutachten, um dort die auszublendenen Sichtbereiche festzulegen.
Es ist zu kalkulieren, dass jede Schwenkkamera bis zu fünf Bereiche eingestellt bekommt, die ausgeblendet werden sollen.
Diese Einstellarbeiten werden am Ende der Umbauarbeiten für alle drei Schleusenbereiche gemeinsam ausgeführt.
Menge: 17,000 St

**4.1.90 Einweisungen des Betriebspersonals**
*** Pauschalposition
Wie in Abschnitt 4.3.3.3 der Leistungsbeschreibung beschrieben
Menge: 1,000 Psch

**4.1.100 Demontagen je Bedienpult**
Wie in Abschnitt 4.3.3.4 der Leistungsbeschreibung beschrieben
Menge: 2,000 St

**4.1.110 Zeitserver**
Wie im Abschnitt 4.3.2.21 der Leistungsbeschreibung beschrieben.
Menge: 1,000 St

### Abschnitt 5 Zusatzleistungen

#### Unterabschnitt 5.1 Zusatzleistungen

**5.1.10 Schulung**
Wie im Abschnitt 4.4 der Leistungsbeschreibung beschrieben.
Menge: 1,000 St

**5.1.20 Dokumentation der Gesamtanlage**
*** Pauschalposition
Wie im Abschnitt 5. der Leistungsbeschreibung beschrieben.
Menge: 1,000 Psch

**5.1.21 Ersatzteil Festkamera mit Gehäuse, Haltearm**
Wie im Abschnitt 4.3 2.24  der Leistungsbeschreibung beschrieben.
Menge: 1,000 St

**5.1.22 Ersatzteil Schwenk-/Neigekopfkamera mit Unterteil**
Wie im Abschnitt 4.3 2.24  der Leistungsbeschreibung beschrieben.
Menge: 1,000 St

**5.1.23 Ersatzteil Fernbedieneinrichtung mit Stromversorgung**
Wie im Abschnitt 4.3 2.24  der Leistungsbeschreibung beschrieben.
Menge: 1,000 St

**5.1.24 Ersatzteil Steuerungssystem**
Wie im Abschnitt 4.3 2.24  der Leistungsbeschreibung beschrieben.
Menge: 1,000 St

**5.1.25 Ersatzteil Midspan**
Wie im Abschnitt 4.3 2.24  der Leistungsbeschreibung beschrieben.
Menge: 3,000 St

**5.1.26 Ersatzteil Kabel**
Wie im Abschnitt 4.3 2.24  der Leistungsbeschreibung beschrieben.
Menge: 200,000 m

**5.1.27 Ersatzteil Switch Übergangskasten**
Wie im Abschnitt 4.3 2.24  der Leistungsbeschreibung beschrieben.
Menge: 1,000 St

**5.1.30 Ersatzteil Panel-PC**
Wie im Abschnitt 4.3 2.24  der Leistungsbeschreibung beschrieben.
Menge: 3,000 St

**5.1.31 Baustelle einrichten Sämtl.LV-Abschn.*Zufahrt vorh.**
*** Pauschalposition
StL-Nr. 1510110711
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

*Hinweis: Der Pauschalpreis für die Baustelleneinrichtung umfasst alle vier Schleusen sowie die Leitzentrale Haßfurt*
Der Pauschalpreis für die Baustelleneinrichtung umfasst alle drei Schleusen wobei hier die Leitzentrale an der Schleuse Würzburg inbegriffen ist.

**5.1.32 Sanitäre Einrichtung**
Hier ist die Vorhaltung von sanitären Einrichtungen bei Bautätigkeit an den jeweiligen Örltichkeiten einzurechnen. Bei gleichzeitiger Bearbeitung mehrer Örtlichkeiten sind entsprechend gleichzeitig Einrichtungen vorzuhalten. Der anzugebende Preis ist überschlägig für 10 Wochen zu rechnen.
An- und Abtransport, sowie Pflege und Leerung ist einzurechnen. Siehe Leistungsbeschreibung unter 4.1.
Menge: 10,000 Wo

**5.1.33 Monteur**
Stundensatz
Menge: 10,000 h

**5.1.34 Obermonteur**
Stundensatz
Menge: 10,000 h

**5.1.35 Programmierer**
Stundensatz
Menge: 10,000 h

**5.1.36 Ingenieur**
Stundensatz
Menge: 10,000 h

*Hinweis: Stundenlohnarbeiten*
Stundenlohnarbeiten durch Arbeitskräfte nur auf Anordnung des AG ausführen.
Angeboten wird für die jeweilige Arbeitskraft ein Verrechnungssatz der sämtliche Aufwendungen enthält, wie z. B. den tatsächlichen Lohn einschließlich vermögenswirksamer Leistungen mit den Zuschlägen für Gemeinkosten (Sozialkassenbeiträge, Winterbauumlage und dgl.), Lohn- und Gehaltsnebenkosten.
Zuschläge für Überstunden sind eingerechnet, Zuschläge für Nacht-, Sonntags- und Feiertagsarbeit werden nach tariflichen Festlegungen gesondert berechnet.

**5.1.37 Abnahme der Gesamtleistung**
*** Pauschalposition
Begehung der Anlagen zum Zweck der Abnahme, hierzu zählt die Anreise, Zufahrt zu den einzelnen Anlagen, Abreise.
Es wird ein Abnahmeprotokoll erstellt, das vom AG und AN unterzeichnet wird.
Menge: 1,000 Psch

### Abschnitt 6 Videosprechstellen

#### Unterabschnitt 6.1 Sprechanlage mit Videokomponenten

**6.1.5 Softwareupdate**
*** Pauschalposition
Die Sprechanlagen je Örtlichkeit sind mit einer Zentrale GE300 ausgestattet. Diese sind seit ca. 11 Jahren in Betrieb. Es kann davon ausgegängen werden, dass dort ein Firmware-update notwendig ist, um neue Komponenten einpflegen zu können. Der AN hat hier alle drei Örtlichkeiten auf den neuesten Softwarestand zu bringen. Der neue Softwarestand ist abschließend dem AG zu übergeben.
Menge: 1,000 Psch

**6.1.10 Sprechstellen mit Videokomponente**
Wie im Abschnitt 4.3.2.22 der Leistungsbeschreibung beschrieben, liefern, einbauen und betriebsfertig anschließen.
Menge: 7,000 St

**6.1.20 Ethernetkabel für die Videosprechkomponenten**
Wie im Abschnitt 4.3.2.23 der Leistungsbeschreibung beschrieben, Erdkabel liefern, einbauen und betriebsfertig beidseitig anschließen. Abrechnung nach Aufmaß.
Menge: 400,000 m

**6.1.30 Zusatzkarten in der GE300**
Wie im Abschnitt 4.3.2.22 der Leistungsbeschreibung beschrieben, liefern, einbauen und betriebsfertig anschließen.
Um die neuen digitalen Sprechstellen anschließen zu können, sind die Zentralen mit entsprechenden Karten zu erweitern.
Hier sind die Kosten für Lizenzen einzurechnen.
Menge: 3,000 St

**6.1.35 Abstandsverlängerer Ethernet**
Wie im Abschnitt 4.3.2.22 der Leistungsbeschreibung beschrieben, liefern, einbauen und betriebsfertig anschließen.
Hier ist die Spannungsversorgung der Geräte mit einzurechnen. Gerätepaare.
Menge: 3,000 St

**6.1.40 Kopplung der Sprechanlagentechnik mit Video**
*** Pauschalposition
Wie im Abschnitt 4.3.2.22 der Leistungsbeschreibung beschrieben, liefern, einbauen und betriebsfertig anschließen.
Hier sind alle Kosten einzurechnen, die für eine funktionale Kopplung der Videotechnik mit der Sprechanlagentechnik anfallen, so dass die Videobilder von den Einfahrtstoren bzw. SBGs auf die Vorschaubilder eingeblendet werden können.
Hier ist zu erwähnen, dass Würzburg drei solcher Videokomponenten an der Sprechanlage hat, Erlabrunn und Randersacker zwei.
Menge: 1,000 Psch

**6.1.50 Dokumentation**
*** Pauschalposition
Wie im Abschnitt 4.3.2.22 der Leistungsbeschreibung beschrieben, Ergänzung der Bestandsdokumentation der Sprechanlagentechnik mit den neuen Komponenten, Softwarestandübergabe von drei Anlagen.
Menge: 1,000 Psch
